# Erweiterung Grundschule Am Grünen Kamp
Angebotsaufforderung (GAEB 90, DA83)
DV-Nummer: P22-04
Währung: EUR
Auftraggeber: Stadt Delmenhorst, Fachbereich 60/61, Am Stadtwall 1, 27749

## Innere Tischlerarbeiten
Datum: 07.09.26

*Hinweis*
0.1 Angaben zur Baustelle
0.1.1 Lage der Baustelle, Umgebungsbedingungen,
Zufahrtsmöglichkeiten und Beschaffenheit der
Zufahrt sowie etwaige Einschränkungen bei ihrer
Benutzung.
Die Adresse der Baustelle lautet Am Grünen Kamp 25
27749 Delmenhorst. Die Erschließung der Baustelle
erfolgt über die Straße Am Grünen Kamp. Die Straße ist
eine schmale Wohn- und Nebenstraße. Die
Haupterschließung erfolgt über die zweispurige
Cramerstraße in die Straße Am Grünen Kamp. Die Straße
ist
für den Verkehr in beide Richtungen nutzbar.

Die Arbeiten werden im laufenden Schulbetrieb
ausgeführt. Einschränkungen, die durch diesen
Sachverhalt
entstehen, sind bei der Kalkulation zu
berücksichtigen, siehe Pkt. 0.2.2.

0.1.2 Besondere Belastungen aus Immissionen sowie
besondere klimatische oder betriebliche
Bedingungen.

Wegen der Lage der Baustelle ist bei der Ausführung
unbedingt zu berücksichtigen, dass durch die Arbeiten
jegliche Immissionen wie Staub, Gase und Gerüche,
Lärm, Erschütterungen usw. auf das technisch
mögliche Mindestmaß beschränkt werden.
Immissionsrichtwert für Lärm ist Tags (7 bis 20 Uhr)
60dB /
nachts (20 bis 7 Uhr) 45dB, jeweils 50 cm vor dem
geöffneten Fenster der benachbarten Gebäude
gemessen! Die Sicherheit auf der Baustelle ist
weitestmöglich zu fördern und jegliche von der
Baustelle
ausgehende Gefahren für Passanten und benachbarte
Gebäude auszuschliessen. Darüber hinaus sind
schulbetriebliche Interessen wie ungehinderter
Zuwegung, Belichtung, Vermeidung von Verschmutzungen,
von Erschütterungen und von Lärmbelästigung besondere
Rücksicht einzuräumen.

0.1.3 Art und Lage der baulichen Anlagen, z.B. auch
Anzahl und Höhe der Geschosse.

Bei dem Erweiterungsbau für die Grundschule Am Grünen
Kamp handelt es sich um ein zweigeschossiges
Schulgebäude mit Dachgeschoss als Technikzentrale. Im
nördlichen Gebäudeteil befindet sich eine
Einfeldhalle mit einer lichten Geschosshöhe von ca.
7,20m. Das Erdgeschoss weist eine lichte Raumhöhe
von ca. 3,20m, das 1. Obergeschoss von ca. 3,00m und
die Technik-/ Lüftungszentrale, die sich auf dem
Dach des 1. Obergeschosses befindet, von ca. 3,35m auf.
Zur Verbesserung der Belichtung gibt es ein längliches
Dachoberlicht, das als Lichtschacht bis ins
Erdgeschoss hinunter reicht. Es gibt eine begehbare
Dachfläche, die begrünt und mit einer
Photovoltaik-Anlage ausgestattet wird.
Der Neubau passt sich an die vorhandene
Bebauungsstruktur an. Er setzt sich aus zwei
rechteckigen
Gebäudeteilen zusammen. Die Äußeren Abmessungen der
zusammenhängenden Gebäudeteile (Breite x
Tiefe) liegen bei ca. 29,33m x 28,74m und ca. 42,79m x
15,50m. Die Fassade wird mit Verblendmauerwerk
gestaltet.
Im Erdgeschoss liegt ein großer Speiseraum, eine
Schulbücherei sowie eine Sporthalle mit Umkleiden und
Geräteraum. Der Sporthallenbereich und der Speiseraum
haben jeweils einen eigenen Zugang nach außen.
Das 1. Obergeschoss enthält eine Lernlandschaft,
Unterrichtsräume und Lehrerräume. Im 2.Obergeschoss
werden die Lüftungsgeräte untergebracht.

0.1.6 Art, Lage, Maße und Nutzbarkeit von
Transporteinrichtungen und Transportwegen, z.B.
Montageöffnungen.
Es wird ein Aussenaufzug am Gerüst für die
Ausbaugewerke bereitgestellt. Die Gerüststellung
erfolgt
schrittweise, dem Baufortschritt entsprechend. Kräne
und Hebefahrzeuge für eigene Arbeiten sind Sache des
AN und in die Einheitspreise mit einzukalkulieren.

0.1.7 Lage, Art, Anschlusswert und Bedingungen für das
Überlassen von Anschlüssen für Wasser,
Energie und Abwasser.
Baustrom und Bauwasser werden dem AN kostenlos zur
Verfügung gestellt. Der Transport der Medien von
dem Anschluss zu den eigentlichen Verwendungsstellen
muss der Auftragnehmer als Nebenleistung in seine
Preise einkalkulieren.

0.1.8 Lage und Ausmaß der dem Auftragnehmer für die
Ausführung seiner Leistungen zur Benutzung
oder Mitbenutzung überlassenen Flächen und Räume.
Die Lagerflächen und die Aufstellflächen für die
Container innerhalb der Baustelle sind dem
Baustelleneinrichtungsplan zu entnehmen und mit der
Bauleitung abzustimmen. Die Ausstattung mit
Containern für Aufenthalt und Büronutzung (z.B. Polier
oder Baubesprechungen) sowie die Versorgung mit
notwendigen Medien sind Sache des Auftragnehmers. Die
Container müssen geordnet und entsprechend
dem Baustelleneinrichtungsplan auf dem Grundstück
aufgestellt werden. Änderungen sind im Vorfeld von der
Bauleitung genehmigen zu lassen.

0.1.14 Art und Umfang des Schutzes von Bäumen,
Pflanzenbeständen, Vegetationsflächen,
Verkehrsflächen, Bauteilen, Bauwerken, Grenzsteinen
und dergleichen im Bereich der Baustelle.
Der Schutz der vorhandenen Bäume wurde im Rahmen einer
Begehung mit der Stadt festgelegt und
entsprechende Ergebnisse im LV berücksichtigt.

0.1.18 Bestätigung, dass die im jeweiligen Bundesland
geltenden Anforderungen zu Erkundungs- und
gegebenenfalls Räumungsmaßnahmen hinsichtlich
Kampfmitteln erfüllt wurden.
Bei den Arbeiten auf dem Gelände, speziell bei den
Erdarbeiten sowie den Arbeiten zur Gründung wird kein
Kampfmittelräumdienst zugegen sein, um die Arbeiten
überwachen. Sondierungen sind abgeschlossen und
es besteht hierzu kein Handlungsbedarf.

0.1.19 Gemäß der Baustellenverordnung getroffene
Maßnahmen.
Der Auftraggeber hat für das Bauvorhaben einen
Arbeits- und Gesundheitsschutzkoordinator eingesetzt,
der
die Einhaltung der Sicherheits- und
Gesundheitsvorschriften überwacht.

*Hinweis*
0.2 Angaben zur Ausführung
0.2.1 Vorgesehene Arbeitsabschnitte,
Arbeitsunterbrechungen und Arbeitsbeschränkungen nach
Art,
Ort und Zeit sowie Abhängigkeit von Leistungen anderer.
Arbeitsunterbrechungen/ -beschränkungen nach Art, Ort
und Zeit. Zur Überwachung des Baufortschritts hat
der Auftraggeber einen detaillierten Bauzeitenplan
ausgearbeitet. Wesentliche Termine werden dabei als
Vertragsfristen festgeschrieben.

0.2.2 Besondere Erschwernisse während der Ausführung,
z. B. Arbeiten in Räumen, in denen der
Betrieb weiterläuft, Arbeiten im Bereich von
Verkehrswegen oder bei außergewöhnlichen äußeren
Einflüssen.
Die Arbeiten werden im laufenden Schulbetrieb
ausgeführt. Einschränkungen durch diesen Sachverhalt
sind
bei der Kalkulation zu berücksichtigen. Es ist
sicherzustellen, dass Schulnutzer nicht versehentlich
in den
Baustellenbereich geraten können. Wird vom AN der
Bauzaun geöffnet, sind geeignete Maßnahmen zu
ergreifen, dass Unbeteiligte nicht in den
Baustellenbereich gelangen.

Während der nachfolgenden Schulunterrichtszeiten sind
la¨rmintensive Arbeiten, wie Abbrechen, Stemmen,
Bohren usw. nach Möglichkeit zu vermeiden. Die
Anlieferung oder Abfuhr von Baumaterial hat außerhalb
der
Pausenzeiten, außerdem nicht zu Schulende oder
Schulbeginn zu erfolgen. Diese Zeiten sind bei allen
Arbeiten einzukalkulieren.
Anlieferungen dürfen generell nur mit Einweisung
erfolgen.
Alle Arbeiten im Außenbereich sowie alle Arbeiten in
den Pausenzeiten sind mit besonderer Wachsamkeit
auszuführen. Auf den Betrieb der Grundschule Am Grünen
Kamp sowie auf den Betrieb der nahe gelegenen
Tagesgruppe Am Grünen Kamp ist besondere Rücksicht zu
nehmen.

Unterrichtszeiten Grundschule (teilgebundene
Ganztagsschule) Mo-Fr:
Schulbeginn ist um 07:45 Uhr.

07:45 Uhr bis 09:45 Uhr Unterricht
09:45 Uhr bis 10:15 Uhr Pause
10:15 Uhr bis 11:45 Uhr Unterricht
11:45 Uhr bis 12:45/13:30 Uhr Pause
13:30 Uhr bis 15:45 Uhr Unterricht
Am Nachmittag (ab 14:15 Uhr bzw. 15:00 Uhr) finden
ggf. kurze Wechselpausen und AG Pausen statt.

Schulschluss ist in der Regel um 15:45 Uhr

Betreuungszeiten Tagesgruppe (gegenüberliegende
Straßenseite) Mo-Fr:
12:00 Uhr bis 17:00 Uhr

Weiter ist, je nach Baustellenfortschritt, mit
Arbeitsunterbrechungen und mehreren Anfahrten zu
rechnen.
Dieser Umstand ist in die Einheitspreise mit
einzukalkulieren. Erneute Anfahrten und
Arbeitsunterbrechungen, die aus einem normalen
Baustellenablauf resultieren, werden nicht gesondert
vergütet. Bei gestörtem Bauablauf besteht ein Anspruch
auf Vergütung erneuter Anfahrten und
Bauzeitverlängerung nur, wenn dieser vor Ausführung
der betreffenden Arbeiten angemeldet und vom AG
bestätigt wurde. Nachträgliche Forderungen werden
nicht akzeptiert.

0.2.3 Besondere Anforderungen für Arbeiten in
kontaminierten Bereichen, gegebenenfalls besondere
Anordnungen für Schutz- und Sicherheitsmaßnahmen.
Der Auftraggeber übernimmt keine Durchführung
erforderlicher Maßnahmen gemäß Pkt.01.1.1 Angaben zur
Baustelle. Schutz- und Sicherheitsmaßnahmen durch vom
AN erwirkte verkehrsrechtliche Genehmigungen
liegen in der Verantwortung des AN.

0.2.4 Mitbenutzung fremder Gerüste, Hebezeuge,
Aufzüge, Aufenthalts- und Lagerräume,
Einrichtungen und dergleichen durch den Auftragnehmer.
Das Gerüst steht zur Mitbenutzung über den Zeitraum
der Maßnahme zur Verfügung.
Kräne, Hebefahrzeuge und ähnliches für eigene Arbeiten
sind Sache des AN und in die Einheitspreise mit
einzukalkulieren.

*Hinweis*
Inhaltsverzeichnis:
1. Ergänzungen zur Baustelle
2. Zusätzliche Kalkulationsgrundlagen
3. Pläne / Gutachten
4. Sonstiges

1. Ergänzungen zur Baustelle
1.1 Bauablaufplan / Personaleinsatz
Der AN hat zur Bauvorbesprechung einen eigenen
Bauablaufplan vorzulegen, der mit den vorgesehenen
Kapazitäten (Personal, Gerätschaften) unterlegt ist.
Die Kolonnenstärken müssen dabei sowohl mit den
kalkulierten Leistungsansätzen als auch mit den
vorgegebenen Bauzeiten des beiliegenden Bauzeitenplans
korrespondieren. Es muss plausibel werden, dass der AN
mit den ihm zur Verfügung stehenden Mitteln die
Bauzeit einhält. 10 Tage vor Arbeitsbeginn sind
unaufgefordert jeweils der deutschsprachige Bauleiter
und
Stellvertreter für das Bauvorhaben zu benennen ggf.
auch für den anzumeldenden Nachunternehmer.
Ebenfalls 10 Tage vor Arbeitsbeginn sind ggf.
erforderliche Vorsorgeuntersuchungen und Nachweise der
Sach- und Fachkunde des Personals sowie falls
erforderlich ein Geräteeinsatzplan inkl. Prüfzeugnissen
vorzulegen.

1.2 Bautagesberichte
Für jeden Arbeitstag ist ein Bericht zu erstellen. In
den von der ausführenden Firma zu führenden Berichten
sind mind. folgende Angaben zu tätigen: Witterung,
Temperatur, Anzahl der Arbeitskräfte, Einsatz von
Großgeräten, Zu- und Abgang von Hauptbaustoffen,
Baufortschritt, Unterbrechung oder Behinderung der
Arbeiten, Ausführungsort der Arbeiten (z.B.
Raumnummer). Bautagesberichte sind täglich der
Bauleitung zur
Verfügung zu stellen, ein Anspruch auf Gegenzeichnung
besteht nicht.

1.3 Bauschild / Werbung
Der Bauherr erstellt ein Bauschild. Der Auftragnehmer
hat nicht das Recht, eigene Werbeschilder
anzubringen bzw. aufzustellen.

1.5 Witterung
Grundsätzlich gelten die Verarbeitsrichtlininen der
Produkthersteller sowie deren Einbaurichtlinien.
Abhängig
hiervon kann es aufgrund von Witterungsumständen zu
Einschränkungen und Verzögerungen im Bauablauf
kommen, die, sofern der AN nachweislich nicht andere
Arbeiten vorziehen oder seinen Personaleinsatz
verstärken kann, zu einer Fristverlängerung führen
können. Eventuelle Verzögerungen sind der Bauleitung
unverzüglich mitzuteilen. Bei fehlender Mitwirkung
entfällt der Anspruch auf eine Fristverlängerung. In §6
VOB/B wird definiert, ab wann eine Behinderung durch
die Witterungsverhältnisse vorliegt.

1.8 Baubesprechungen
 Der AN verpflichtet sich mit Angebotsabgabe zur
Teilnahme an den wöchentlich stattfindenden
 Baubesprechungen. Die Baubesprechungen beginnen zum
angegebenen Termin. Eine Vergütung der
 Teilnahme erfolgt nicht. Das Ergebnis der Gespräche
wird von der Objektüberwachung in Protokollen
 festgehalten. Einsprüche sind spätestens in der
nachfolgenden Sitzung geltend zu machen.

1.11 Baustellensicherung und Unfallschutz
Da ein Bauzaun gestellt wird ist darauf zu achten,
dass die Baustelle bei Betreten und Verlassen
ordnungsgemäß geschlossen und gesichert wird, um
Unbefugten den Zutritt zu verwehren und
Unfallgefahren abzuwehren. Der Auftragnehmer hat
selbständig für die Einhaltung der
Unfallschutzvorschriften durch seine Mitarbeiter zu
sorgen. Zu beachten sind insbesondere die
Unfallverhütungsvorschriften,
bauberufsgenossenschaftlichen Vorschriften,
Gerüstverordnung, Vorschriften
der Aufsichtsbehörden, baurechtliche Bestimmungen,
Feuer-, Gewerbe-, Verkehrs und
Gesundheitspolizeiverordnungen, örtliche Vorschriften,
Vorschriften des Bau und Nachbarschaftsrechts,
technische Bedingungen der Strom-, Gas und
Wasserlieferwerke.

2. Zusätzliche Kalkulationsgrundlagen
2.1 Urkalkulation
Der AN hat auf Verlangen des Auftraggebers die
Preisermittlung (Urkalkulation) in einem verschlossenen
Umschlag zur Aufbewahrung zu übergeben. Dies gilt auch
für Nachunternehmerleistungen.

2.2 Nachträge
Die Erstellung von ggf. erforderlichen
Nachtragsangeboten inkl. Verfassen der dazugehörigen
Leistungstexte
erfolgt durch den Auftragnehmer. Der Mehraufwand für
diese Leistung wird nicht gesondert vergütet.

3. Pläne / Gutachten
3.1 Werkpläne
Der Auftragnehmer hat die ggf. von ihm anzufertigenden
Werkpläne unaufgefordert so rechtzeitig dem
Architekten zur Prüfung vorzulegen, dass durch
erforderliche Änderungen zur Freigabe, deren
Überarbeitung
und abschließende Freigabe innerhalb einer
angemessenen Frist keine Verzögerungen bei der
Ausführung
entstehen können. Fehlende Vorleistungen zur
Erstellung der Werkpläne sind rechtzeitig anzumelden.

3.2 Gutachten
Relevante Gutachten werden dem LV als Anlage
hinzugefügt und sind für die Kalkulation und
Ausführung zu
berücksichtigen.

3.3 Planversand
Auszuhändigende Pläne: Die Vergabe der Pläne erfolgt
ausschließlich in digitaler Form über eine
Internetplattform. Die Einheitspreise des LVs sind
derart zu kalkulieren, dass die Kosten, die dem AN für
das
eigenständige Plotten bzw. Vervielfältigen der Pläne
entstehen, durch das Angebot abgedeckt sind. Der AN
hat dafür zu sorgen, dass die Pläne rechtzeitig auf
der Baustelle jeweils in der aktuellsten Fassung
vorliegen.

4. Sonstiges
4.1 Baubesprechungen
Die Baubesprechungen sind ab zwei Wochen vor und bis
zwei Wochen nach der im Bauzeitenplan und allen
danach angepassten Bauzeitenplänen angegebenen
Ausführungszeiträume verpflichtend wöchentlich durch
den deutschsprachigen Bauleiter oder seinen
deutschsprachigen Stellvertreter wahrzunehmen.

*Hinweis*
Tischlerarbeiten  DIN 18 355

Zusätzliche Technische Vertragsbedingungen zur VOB/C
ATV

Für die Ausführung und Abrechnung der ausgeschriebenen
Leistungen gelten die VOB und ATV, technische
Merkblätter, Verarbeitungsrichtlinien und
Werksvorschriften sowie die einschlägigen DIN-Normen
in der zum
Zeitpunkt der Ausführung jeweils gültigen Fassung.

1. Allgemeine Vorbemerkungen

1.1 Ausschreibung

Grundlage des Angebotes sind die Planungsunterlagen
und das Leistungsverzeichnis der Architekten. Etwaige
Unklarheiten sind vor Abgabe des Angebotes mit der
ausschreibenden Stelle zu klären.

1.1.1 Art der Leistung
Gegenstand dieser Ausschreibung sind die Herstellung,
Lieferung und Montage von diversen Einrichtungs-,
Einbau- und Ausbaugegenständen. Art und Umfang der zu
liefernden Bauteile werden nachfolgend
beschrieben. Grundlage für das Angebot sind neben
Punkt 1.1 die Allgemeinen Technischen
Vorbemerkungen -ATV- (VOB/C) in der jeweils gültigen
Fassung.
Alle DIN-Vorschriften, VDI-Vorschriften,
Verarbeitungsvorschriften der Hersteller und die
Vorschriften der
RAL-Gütegemeinschaft gelten für die ausgeschriebenen
Gewerke als vereinbart, sofern im
Leistungsverzeichnis keine davonabweichenden
Forderungen gestellt werden.

1.1.2 Planunterlagen
Das Leistungsverzeichnis und die beigefügten
Planunterlagen erläutern das geforderte
Konstruktionsprinzip.
Die technischen Anforderungen des
Leistungsverzeichnisses sowie die formale Gestaltung
sind verbindlich.
Diese Anforderungen stellen qualitative
Mindestanforderungen dar. Sie sind für sämtliche
Angebote
verbindlich. Die konstruktive Detailausführung ist dem
Bieter unter Verwendung eigener Erfahrung und der
betriebseigenen Verfahrensweise freigestellt, jedoch
sind vorgegebene äußere Abmessungen unbedingt
einzuhalten.

1.1.3 Muster/Asuführung der Oberflächen
Zum Startgespräche und vor Ausführungsbeginn sind
folgende Muster DIN A4 vorzulegen.

HPL-Beschichtung 0,8mm hochwertige Textur mit
Antifinger-Printbeschichtung und hoher Stoß- und
Kratzfestigkeit gemäß der nachfolgenden Pos. in 10
Standard Fabtönen nach Wahl des AG.

2 Fertigungsunterlagen

2.1 Fertigungszeichnungen
Die vom Auftraggeber zur Verfügung gestellten
Planungsunterlagen für die Gestaltung gelten als
verbindlich.
Spätestens 2 Wochen nach Auftragserteilung und
Klarstellung aller technischen Einzelheiten sind vom
Auftragnehmer Detailzeichnungen von allen
auszuführenden Positionen vorzulegen. Alle Positionen
sind vor
Fertigungsbeginn einschl. der Bauanschlüsse zu
detaillieren und der Bauleitung zur Freigabe
vorzulegen.
Die Detailzeichnungen müssen so ausführlich erstellt
werden, dass sich Bauleiter und Planer eine
Gesamtübersicht über Leistung und Ausführung
verschaffen können. In diesen Übersichtszeichnungen
sind
die dazugehörigen Detailpunkte übersichtlich zu
kennzeichnen. Ebenso muss aus den
Übersichtszeichnungen die Vermaßung der Elemente zu
entnehmen sein.
Mit der Fertigung darf erst begonnen werden, wenn die
vom Auftragnehmer vorgelegten Detailzeichnungen
vom Architekten mit Genehmigungsvermerk für die
Ausführung freigegeben sind.

2.2 Muster und Modelle
Alle vom Auftraggeber bzw. vom Architekten vor und
nach Auftragserteilung geforderten Muster und Modelle
wie Musterprofile, Musterbleche, Holz- und
Anstrichproben, Proben der Farbbeschichtung,
Eloxalproben,
Beschlagmuster usw. sind vom Bieter bzw. Auftragnehmer
kostenlos zur Verfügung zu stellen.
Grundsätzliche sind sämtliche Oberflächen, Griffe usw.
rechtzeitig vor Bestellung mit dem AG zu bemustern.

2.3 Maße
Vor Beginn der Arbeiten sind sämtliche für die
Ausführung der Arbeiten erforderlichen
Vermessungsarbeiten
vom Auftragnehmer verantwortlich auszuführen. Liegen
Maßtoleranzen über den Vorgaben der
Toleranznormen, ist unverzüglich die Bauleitung zu
informieren. Auf die Prüfungs- und Hinweispflicht gemäß
VOB/B, 4, Ziffer 3, wird ausdrücklich hingewiesen.

2.4 Leistungsumfang
Anzubieten sind die im Leistungsverzeichnis erfassten
Leistungen. Mit den Einheitspreisen des Angebotes
sind alle Leistungen abgegolten, die für eine
gebrauchsfertige Herstellung einschl. aller
dazugehörigen Stoffe
und Bauteile sowie für die Lieferung an die Baustelle,
das Abladen und die Montage einschl. aller
Abdichtungen erforderlich sind. Stoffe und Bauteile,
die der Auftragnehmer zu liefern und einzubauen hat,
die
also in das Bauwerk eingehen, müssen ungebraucht sein.

2.5  Entsorgung
Alle Abfälle sind unter dem Gesichtspunkt des
Umweltschutzes zu entsorgen. Das Entsorgen von Abfall
aus
dem Bereich des Auftragnehmers und von nicht
schadstoffbelasteten Abfall bis 1 cbm aus dem Bereich
des
Auftraggebers ist Nebenleistung.

*Hinweis*
Grundsätzliche sind sämtliche
Oberflächen, Griffe, Spültischbatterien,
Leuchten usw. rechtzeitig vor Bestellung
mit dem AG zu bemustern.

Der Leistungsbeschreibung liegen
Grundriss- und Ansichtszeichnungen zur
Übersicht bei. Sämtliche Angaben aus
den anliegenden Zeichnungen sind in die
Einheitspreise einzukalkulieren.

Alle sichtbaren Flächen mit HPL -
Beschichtung HPL 0,8 mm, HPL- Dekor
nach Wahl des AG, Kanten mit ABS
Umleimer im Farbton des HPL-Dekor's.
Farbton wird nach Bemusterung durch
den AG festgelegt.

Ausschnitte für 6 Steckdosen /
Lichtschalter sind in den EP
einzukalkulieren, ebenso der saubere
Übergang zu horizontalen Flächen.

Die nachfolgenden Preisabfragen
verstehen sich einschl. Werkplanung,
Produktion, Lieferung, Montage als
fertige Leistung der kompletten
Kücheneinheiten zur Inbetriebnahme,
einschl. aller Anschlüsse und sämtlicher
Anarbeitungen an angrenzende Bauteile.
Die Kücheneinrichtungen sind mit allem
Kleinmaterial zu liefern und mit allen
Anpassungen einzubauen (inkl.
Wandabschlußprofil).

Die Küchennormen DIN 18022 und
68901 sind die maßgebliche Grundlage
für Konstruktion und Anfertigung der
Küchenmöbel.

Abmessungen:
- Unterschränke inkl. Platte 900 mm
hoch, 600 mm tief
- Hängeschränke 1400 mm hoch, 300
mm tief, Oberkante 2900 mm über OKFF
- Arbeitsplattentiefe 600 mm
- Sockel 90 mm hoch
- Rückwand aus wasserfester Platte HPL
beschichtet, in Standard Farbton nach
Wahl des AG

Systembeschreibung

Ausführung:

Fronten und sichtbare Korpusseiten,
Blenden:
- Fronten mit HPL-Beschichtung 0,8 mm,
HPL- Dekor nach Wahl des AG,
- ABS Dickkanten im Farbton des
HPL-Dekor`s, umlaufend, Kantenradius 1
mm
- Frontplatten Dicke 19 mm
- Griffe aus Edelstahl an allen Unter,-
Oberschränken und Schubkästen., nach
Wahl des AG
- Türdämpfer für geräuscharmes
Anschlagen der Türen sind vorzusehen.

Innere Korpusseiten, Einlegeböden:
- Schrankkorpus allseitig mit
Melaminharz-Beschichtung, Farbton nach
Wahl des AG
- Alle Kanten aus ABS Dickkanten
(sichtbar), feuchtigkeitsbeständig, in
Farbton der Beschichtung
- 3-schichtige Feinspanplatten,
Emmissionsklasse E1, mind. Dicke 16
mm
- Alle Korpusecken mehrfach verdübelt
und verleimt.
- Einlegeböden wie vor, jedoch mind.
Dicke 19 mm, Bodenträger aus Vollmetall
8 mm und mit Sicherung gegen
verrutschen. Lochrasterbohrung im 32
mm Abstand.
- Alle nichtsichtbaren Kanten sind mit
Anleimern gegen Feuchtigkeit zu
schützen.
- Spülen-Unterschrank mit Schutzwanne,
als Schutz vor Feuchtigkeit und undichten
Abfluss.
- Ggf. erforderliche Verstärkungen zur
Befestigung der Oberschränke sind in
den Einheitspreis mit einzukalkulieren
Justierung vom Korpusinnenraum.
Tragkaft je Aufhänger mind. 75 kg.
- Die Hängeschrank-Unterböden sind
ebenfalls im jeweiligen Korpusfarbton zu
fertigen.

Korpusrückwände:
- verdeckte Rückseiten von Schränken
- umlaufend in den Korpus eingenutet
und verleimt
- 3-schichtige Feinspanplatten,
Emmissionsklasse E1, mind. Dicke 8 mm
- Oberfläche wie Korpus, Farbton nach
Wahl des AG
- Die Rückwand des Spülenschrank mit
Aussparung
für Kleinboiler (Bauseits), genaue
Abmessungen gem.
Angabe Bauleitung.

Arbeitsplatte:
- 3-schichtige Feinspanplatten,
Emmissionsklasse E1, Dicke ca. 38 mm,
- Oberfläche HPL-Beschichtung 0,8 mm,
Oberfläche nach Wahl des AG
- Kanten u. Seiten aus ABS Dickkanten
Farbton wie Oberfläche

Küchenrückwand statt Fliesenspiegel:
- Wasserfeste Platte HPL beschichtet,
mit Aussparung bis zu 6 Steckdosen. Die
genaue Verortung ist den Plänen zu
entnehmen. Farbon nach Wahl des AG

Beschläge:
- Robuste Schnellmontagescharniere mit
Zuhalteautomatik und Abdeckkappe.
- Für hohe Beanspruchungen geeignet
mit einer Zuglast von mind. 40 N (4Kg)
- Ganzmetall
- 3-dimensional verstellbar
- Öffnungswinkel 110°

Schubkästen
- Doppelwandige
Metallzargenschubkästen als Vollauszug
mit einer verdeckten
Synchon-Laufwagenführung,
- gedämpfter Selbsteinzug
- Boden aus 3-schichtige
Feinspanplatten, Emmissionsklasse E1,
mind. Dicke 16 mm
- Belastbarkeit bei einer Breite bis 60 cm
mind. 30 kg
  und mind. 50 kg bei einer Breite größer
60 cm

- Einbauspüle eckig, Abmessungen gem.
Anlage-Zeichnungen Edelstahl
Durchmesser ca. 40 cm, seidenmatt, incl.
Raumsparrohr, Korbventil und Stöpzel,
reversibel, incl. einem Überlauf in der
Tropffläche, Ausschnittmaß gem Anlage,
einschl. Abfluß mit Siphon liefern und an
den bauseitigen Abfluß DN 50 montieren,
inkl. Geschirrablage
Das liefern und der Einbau der
Wasserarmaturen ist mit
einzukalkulieren. Wasserarmatur aus
Chrom als Einhebelmischarmatur, 360
Grad schwenkbar, mit Rundbogenauslauf

- Mülleimer im Spülunterschrank als
Trennsystem/ Mehrweg mit
automatischen Auszug

- Griff an allen Unter,- Oberschränken
und Schubkästen aus Edelstahl
Oberfläche gebürstet

Anforderungen Geschirrspüler:
- Der Geschirrspüler soll eine
Besteckschublade aufweisen
- Im unteren Korb soll eine Einteilung für
Teller vorgesehen werden
- Ein 70 Grad Celsius Programm soll
vorhanden sein
- Bedienung in der Klappe
- Kontrollleuchte mit Laufzeitanzeige auf
dem Boden
- Einbaugerät mit Holzfront/
HPL-Beschichtung Farbton nach Wahl
des AG

Anforderungen Kühlschrank:
- Insbesondere soll auf die Türanschläge
geachtet werden oder es sollen Geräte
ausgesucht werden, bei dem der
Anschlag gewechselt werden kann

### Titel 00 Allgemein

**00.1 Anfertigen der Werkstattzeichnungen**
Fertigen der prüffähigen Werkstattzeichnungen für
sämtliche
nachfolgend beschriebenen Konstruktionen, als
Detailzeichnungen als PDF und DWG zur digitalen Vorlage
beim Auftraggeber bzw. Architekten.
Menge: 1,000 psch

**00.2 Muster Fensterbank**
Die Fensterbänke sind in trittfester Ausführung bis
120kg zu
montieren. Hierzu soll im Vorfeld ein 1 m breites
Muster inkl. der
notwendigen UK gemäß der Pos. "Innenfensterbank B 38cm"
erstellt und montiert werden. Erst nach Freigabe
dieses Musters
durch den AG und die Bauleitung darf mit der Fertigung
der
verbleibenden Fensterbänke begonnen werden
Menge: 1,000 St

### Titel 01 Garderoben

*Hinweis*
In den folgen Positionen werden sieben
Garderobensysteme
beschrieben.
Die Garderoben sind in ihren Abmessungen
unterschiedlich und
stehen vor massiven Sichtbetonwänden bzw. frei im Flur.

Grundlage für die Kalkulation sind die anliegenden
Detailzeichnungen 06.06.2.4.1

Die Maße sind zuvor vor Ort zu prüfen und in die
Werkplanung
mit aufzunehmen.
Einbauort : Flur 1 im Erdgeschoss

Angebotenes Fabrikat/Typ für beidseitige
HPL-Beschichtung
Standard Farbton: ähnlich RAL 6034, matt
Farbton wird noch final in der Bemusterung durch den AG
festgelegt.

'.......................................'
(vom Bieter einzutragen)

Angebotenes Fabrikat/Typ für HPL-Beschichtung
Standard Farbton: ähnlich RAL 2105020, matt
Farbton wird noch final in der Bemusterung durch den AG
festgelegt.

'.........................................'
(vom Bieter einzutragen)

Angebotenes Fabrikat/Typ für feuchtigkeitsbeständige
Umleimer
Standard Farbton: ähnlich RAL 6034
Farbton wird noch final in der Bemusterung durch den AG
festgelegt.

'.........................................'
(vom Bieter einzutragen)

Angebotenes Fabrikat/Typ für feuchtigkeitsbeständige
Umleimer
Standard Farbton: ähnlich RAL 2105020
Farbton wird noch final in der Bemusterung durch den AG
festgelegt.

'.........................................'
(vom Bieter einzutragen)

Angebotenes Fabrikat/Typ für Beschichtung der
Garderobenstäbe
Standard Farbton: ähnlich RAL 6034, matt
Farbton wird noch final in der Bemusterung durch den AG
festgelegt.

'.......................................'
(vom Bieter einzutragen)

Angebotenes Fabrikat/Typ für Beschichtung der
Garderobenstäbe
Standard Farbton: ähnlich RAL 2105020, matt
Farbton wird noch final in der Bemusterung durch den AG
festgelegt.

'.........................................'
(vom Bieter einzutragen)

**01.1 Garderobe 3 Einheiten Korpus mit Garderobenstäben**
Herstellung, Lieferung  und Montage linearer
Garderoben im
Erdgeschoss, Flur 1 0.25.
Inkl. aller benötigten Befestigungsmaterialien.

Garderobe bestehend aus

1 x Modul aus 3 Garderobeneinheiten

= 3 Garderobeneinheiten gesamt

Anzahl Garderobenstäbe h = 60cm : 1
Anzahl Garderobenstäbe h = 70cm : 1
Anzahl Garderobenstäbe h = 80cm : 1

2 x Ausführung einer Abschlusseinheit mit Gehrungsstoß

Ort: Flur 1 0.25. An Wand zu 0.17 WC Divers

Gesamtlänge Garderobe ca. 0,71m

Gemäß anliegender Zeichnung 06.06.2.4.1

Ausführung Garderoben:

Korpus bestehend aus:
Umlaufend Bodenplatte, Seitenplatten, Deckelplatte

Material: aus 20 mm Spanholzplatte

Beschichtung: beidseitig HPL-Beschichtung
Farbton:  Ähnlich RAL 6034 und RAL 2105020,
 matt, Farbgebung siehe Zeichnung
 Standard Farbton wird noch final in
 der Bemusterung durch den AG
 festgelegt.
Stirnseiten raumseitig: feuchtigkeitsbeständiger
Umleimer
 Ähnlich RAL 6034 und RAL 2105020,
 matt, Farbgebung siehe Zeichnung,
 angepasst an Beschichtungsfarbe
 Standard Farbton wird noch final in
 der Bemusterung durch den AG
 festgelegt.
Kanten: alle Kanten & Stöße sind stumpf
 zusammenzufügen, nicht sichtbare
 Verschraubung/ Verbindung.
 Kantenausbildung gerundet > 2mm
Unterer Abschluss: Ausstattung der Bodenplatte mit
 höhenverstellbarem Wischsockel
 h=50mm für Nassreinigung

Einzellängen: ca. 710 bis 1400 mm (s. Zeichnung
 06.06.2.4.1)
Tiefe: ca. 400 mm
Höhe: ca. 400mm

Befestigung: Das Mobiliar ist nicht sichtbar im
 Estrich zu verankern.

Die Deckelplatte wird als Sitzfläche genutzt.

Vollflächige Rückwand bestehend aus:

Material: aus 20 mm Spanholzplatte

Beschichtung: beidseitig HPL-Beschichtung

Farbton:  Ähnlich RAL 6034 und RAL 2105020,
 matt, Farbgebung siehe Zeichnung
 Standard Farbton wird noch final in
 der Bemusterung durch den AG
 festgelegt.

Abmessung: einteilig h x l
 ca. 400 x 710 bis 1400 mm

Unterteilung vertikal in Garderobenplätze,
Unterteilung horizontal für Schuhe/Taschen bestehend
aus:

Material: aus 20 mm Spanholzplatte

Beschichtung: beidseitig HPL-Beschichtung

Farbton:  Ähnlich RAL 6034 und RAL 2105020,
 matt, Farbgebung siehe Zeichnung
 Standard Farbton wird noch final in
 der Bemusterung durch den AG
 festgelegt.
Stirnseiten raumseitig: feuchtigkeitsbeständiger
Umleimer
 Ähnlich RAL 6034 und RAL 2105020,
 matt, Farbgebung siehe Zeichnung,
 angepasst an Beschichtungsfarbe
 Standard Farbton wird noch final in
 der Bemusterung durch den AG
 festgelegt.

Maße Fächer innen:  Breite: ca. 210 mm
 Tiefe: ca. 380 mm

 Höhe 1 ca.135 mm/
 Höhe 2 ca. 200 mm

Anzahl Fächer: 2 St./ Garderobenplatz

Für jeden Garderobenplatz ist ein Garderobenstab zu
montieren. Die Garderobenstäbe sind in 3 verschiedenen
Längen herzustellen: Positionierung derGarderobenstäbe
siehe
Zeichnung 06.06.2.4.1.

Garderobenstäbe:

Material: aus Hartholz, z.B, Buche, D = 40mm
 inkl. eingelassene Stahlseele gemäß
 Zeichnung 06.06.2.4.1, abgerundeter
 Abschluss oben
Befestigung: In Korpus verankert, mit Stahleinlage
Beschichtung: Beschichtung stoß- und kratzfest,
 abriebsicher
Farbton:  Ähnlich RAL 6034 und RAL 2105020,
 matt, Farbgebung siehe Zeichnung
 Standard Farbton wird noch final in
 der Bemusterung durch den AG
 festgelegt.

Höhe:  ca. 600/700/800 mm siehe Zeichnung
  06.06.2.4.1
Anzahl Stäbe:  1 St./ Garderobenplatz

HPL-Beschichtung pflegeleicht, hohe Kratzfestigkeit,
für stark
beanspruchte Flächen geeignet.

Ausführung der Garderoben inklusive der Garderobenstäbe
mit erhöhter Anforderung an Stabilität und
Vandalismusschutz
Menge: 1,000 psch

**01.2 Garderobe 5 Einheiten Korpus mit Garderobenstäben**
Herstellung, Lieferung  und Montage linearer
Garderoben im
Erdgeschoss, Flur 1 0.25.
Inkl. aller benötigten Befestigungsmaterialien.

Garderobe wie in Pos. 01.1 beschrieben, jedoch
bestehend aus

1 x Modul aus 5 Garderobeneinheiten

= 5 Garderobeneinheiten gesamt

Anzahl Garderobenstäbe h = 60cm : 1
Anzahl Garderobenstäbe h = 70cm : 2
Anzahl Garderobenstäbe h = 80cm : 2

2 x Ausführung einer Abschlusseinheit mit Gehrungsstoß

Ort: Flur 1 0.25. An Wand zu 0.04/0.05/0.16 Rückz.
Therap.
Lagerr. Erste H.

Gesamtlänge Garderobe ca. 1,17m

Gemäß anliegender Zeichnung 06.06.2.4.1
Menge: 1,000 psch

**01.3 Garderobe 6 Einheiten Korpus mit Garderobenstäben**
Herstellung, Lieferung  und Montage linearer
Garderoben im
Erdgeschoss, Flur 1 0.25.
Inkl. aller benötigten Befestigungsmaterialien.

Garderobe wie in Pos. 01.1 beschrieben, jedoch
bestehend aus

1 x Modul aus 6 Garderobeneinheiten

= 6 Garderobeneinheiten gesamt

Anzahl Garderobenstäbe h = 60cm : 2
Anzahl Garderobenstäbe h = 70cm : 2
Anzahl Garderobenstäbe h = 80cm : 2

2 x Ausführung einer Abschlusseinheit mit Gehrungsstoß

Ort: Flur 1 0.25. An Wand zu 0.21 B. WC/Pflege

Gesamtlänge Garderobe ca. 1,40m

Gemäß anliegender Zeichnung 06.06.2.4.1
Menge: 1,000 psch

**01.4 Garderobe 8 Einheiten Korpus mit Garderobenstäben**
Herstellung, Lieferung  und Montage linearer
Garderoben im
Erdgeschoss, Flur 1 0.25.
Inkl. aller benötigten Befestigungsmaterialien.

Garderobe wie in Pos. 01.1 beschrieben, jedoch
bestehend aus

Z.B. 1 x Modul aus 3 Garderobeneinheiten
und 1 x Modul aus 5 Garderobeneinheiten

= 8 Garderobeneinheiten gesamt

Anzahl Garderobenstäbe h = 60cm : 2
Anzahl Garderobenstäbe h = 70cm : 3
Anzahl Garderobenstäbe h = 80cm : 3

2 x Ausführung einer Abschlusseinheit mit Gehrungsstoß

Keine doppelten Seitenwände am Übergang zwischen den
Modulen
1 x Stoßausführung

Ort: Flur 1 0.25. An Wand zu 0.18a1 WC J

Gesamtlänge Garderobe ca. 1,86m

Gemäß anliegender Zeichnung 06.06.2.4.1
Menge: 1,000 psch

**01.5 Garderobe 25 Einheiten Korpus mit Garderobenstäben**
Herstellung, Lieferung  und Montage linearer
Garderoben im
Erdgeschoss, Flur 1 0.25.
Inkl. aller benötigten Befestigungsmaterialien.

Garderobe wie in Pos. 01.1 beschrieben, jedoch
bestehend aus

Z.B. 1 x Modul aus 3 Garderobeneinheiten
und 2 x Modul aus 5 Garderobeneinheiten
und 2 x Modul aus 6 Garderobeneinheiten

= 25 Garderobeneinheiten gesamt

Anzahl Garderobenstäbe h = 60cm : 8
Anzahl Garderobenstäbe h = 70cm : 8
Anzahl Garderobenstäbe h = 80cm : 9

2 x Ausführung einer Abschlusseinheit mit Gehrungsstoß

Keine doppelten Seitenwände am Übergang zwischen den
Modulen
4 x Stoßausführung

Ort: Flur 1 0.25. An Wand zu 0.06 Schülerbücherei

Gesamtlänge Garderobe ca. 5,77m

Gemäß anliegender Zeichnung 06.06.2.4.1
Menge: 1,000 psch

**01.6 Garderobe 36 Einheiten Korpus mit Garderobenstäben**
Herstellung, Lieferung  und Montage linearer
Garderoben im
Erdgeschoss, Flur 1 0.25.
Inkl. aller benötigten Befestigungsmaterialien.

Garderobe wie in Pos. 01.1 beschrieben, jedoch
bestehend aus

Z.B. 6 x Modul aus 6 Garderobeneinheiten

= 36 Garderobeneinheiten gesamt

Anzahl Garderobenstäbe h = 60cm : 12
Anzahl Garderobenstäbe h = 70cm : 12
Anzahl Garderobenstäbe h = 80cm : 12

Die Garderobeneinheiten werden mit den Rückseiten
zueinander zusammengestellt.

4 x Ausführung einer Abschlusseinheit mit Gehrungsstoß

Keine doppelten Seitenwände am Übergang zwischen den
Modulen
4 x Stoßausführung

Ort: Flur 1 0.25. Freistehend im Fur.

Gesamtlänge Garderobe ca. je. 4,16m

Gemäß anliegender Zeichnung 06.06.2.4.1
Menge: 1,000 psch

**01.7 Garderobe 27 Einheiten Korpus mit Garderobenstäben mit Eckmodul**
Herstellung, Lieferung  und Montage linearer
Garderoben im
Erdgeschoss, Flur 1 0.25.
Inkl. aller benötigten Befestigungsmaterialien.

Garderobe wie in Pos. 01.1 beschrieben, jedoch
bestehend aus

Z.B. 3 x Modul aus 5 Garderobeneinheiten
und 2 x Modul aus 6 Garderobeneinheiten

= 27 Garderobeneinheiten gesamt

Anzahl Garderobenstäbe h = 60cm : 9
Anzahl Garderobenstäbe h = 70cm : 9
Anzahl Garderobenstäbe h = 80cm : 9

2 x Ausführung einer Abschlusseinheit mit Gehrungsstoß

Inkl. 1 Eckmodul b x t ca. 40 x 40cm, inkl. ggf.
erforderlicher
Verstärkung, Eckmodul bündig an 2 Seiten mit den o.g.
Garderobeneinheiten verbunden

Keine doppelten Seitenwände am Übergang zwischen den
Modulen
5 x Stoßausführung

Ort: Flur 1 0.25. An Wand zu 0.19b1 WC M

Gesamtlänge Garderobe ca. 2,93 + 4,08m

Gemäß anliegender Zeichnung 06.06.2.4.1
Menge: 1,000 psch

**01.8 Dauerelastische Versiegelung**
Herstellung einer transparenten dauerelastischen
Anschlussversiegelung als Acrylversiegelung zwischen
Korpus
und Wand.

Gemäß Zeichnung 06.06.2.4.1
Menge: 17,120 m

**01.9 Ausschnitt Fußleiste**
Aussparung in der Rückwand der Garderoben vorsehen, für
bauseitige Fußleiste, Aussparung t x h ca. 5mm x 60mm

Gemäß Zeichnung 06.06.2.4.1
Menge: 17,000 m

### Titel 02 Faltladen Ausgabe Mensa

**02.2 Falttür Ausgabe Mensa**
Herstellung, Lieferung und Montage einer stumpf
einschlagenden, abschließbaren Falttür, inklusive aller
Befestigungsmittel, gem. anliegendem Detail
06.06.2.4.8.

Einbau in Sichtbetonwand.
Abmessungen Rohbauöffnung b x h = 429,5cm x 150cm

Falttür bestehend aus
-Vier identisch großen Elementen je b x h x t ca. 104
x 140x
4cm aus Röhrenspanplatte (15kg/qm) mit einer
beidseitigen
HPL-Beschichtung und Einleimer an den Schnittkanten.
Stabile Ausführung
HPL-Beschichtung und Einleimer in Standardfarbton nach
Wahl
des AG.
- Blockzarge mit Schattenfuge, umlaufende
Multiplexplatte mit
Verstärkung, HPL beschichtet, oben und an den beiden
Seiten
in der Laibung, unten als Leiste
Abmessungen an den Seiten h x t x b ca. 145 x 26 x 4cm
Abmessungen oben b x t x h ca. 427,5 x 26 x 4cm
Unterer Abschluss durch ein Rechteckprofil ca. 4 x 4cm,
Material wie Zarge oben und seitlich.
HPL-Beschichtung und Einleimer in Standardfarbton nach
Wahl
des AG.

Zu beiden Seiten der Mensaausgabe soll der Faltladen
mit
jeweils zwei Elementen nach links und zwei Elementen
nach
rechts aufgeklappt werden können. Die Elemente werden
mittels "unsichtbarer" Scharniere miteinander
befestigt und sind
auf der Mensaseite zu montieren.
Jeder "Flügel" ist in zwei Elemente geteilt und soll
über verdeckt
liegende Bänder um 180° faltbar sein. Die
Öffnungsweite der
Flügel beträgt ebenso 180°. Auch die
Hauptflügelscharniere
sind verdeckt auszuführen.

Der Faltladen ist mit einer Arretierung im geöffneten
sowie im
geschlossenem Zustand auszustatten, sodass die Elemente
starr an der Sichtbetonwand anliegen. Die Arretierung
sollte
möglichst unscheinbar sein.
Elementbefestigung bei geöffnetem Zustand durch
Magnethalterung aus Edelstahl.
Bei Montage ist auf die mensaseitige Sichtbetonwand
Acht zu
geben.

Die Blockzarge soll nicht sichtbar montiert werden.
Keine sichtbaren Stöße, nur Gehrungen. Ecken auf
Gehrung.

Rohbauöffnungen sind vor Fertigung aufzumessen und die
Planung ist daran anzupassen.

Oberfläche
Oberfläche 0,8 mm HPL Schichtstoff, Farbton: Ähnlich
RAL
7022 matt bzw. Standard Farbton nach Wahl des AG,

Kanten
Kanten r>2mm

Bänder
Türbänder als dreidimensional verstellbare
Objektbänder,
Edelstahl, verdeckt liegend, einschl. Tragzapfen 12 x
60 mm
und Stiftsicherung. Für ca. 100kg Türgewicht bei zwei
Türbändern

Magnetischer Türstopper/Offenhaltung
Magnethalterung Edelstahl, Magnetplatte in Faltelement
flächenbündig integriert

Schloss
Schloss mit oberem Anschlag, aus Edelstahl, von der
Küche
abschließbar

Einbauort: Erdgeschoss
Speiseraum 0.14, Essensausgabe

Gemäß Zeichnung 06.06.2.4.8.
Menge: 1,000 St

### Titel 03 Einbauschränke Quellluftwände

*Hinweis*
Die lufttechnischen Anlagen werden zum Zeitpunkt der
Montage
der hier ausgeschriebenen Leistungen schon montiert
sein. An
diese Installationen ist - besonders im Bereich der
Quelluftwände - maßgenau anzuarbeiten. Ein Mehraufwand
aus
diesem Umstand ist in die Einheitspreise mit
einzukalkulieren.

**03.1 Einbauschrank Quelluftwand AUR 1.31**
Schrankwand AUR 1.31 (OG 01) gem. der anliegender
Planung
06.06.2.4.2 fertigen, liefern und aufstellen, inkl.
aller nötigen
Passblenden, Zuschnitte und Befestigungsmaterial sowie
Zulagen für Kleinteiligkeit oder Erschwernisse.

Schrankwand Quellluftschrank
Bestehend aus:
- 5x geschlossenen Schrankelementen für die LTA mit
Türen,
2x geschlossenen Schrankelementen mit Türen und
verstellebaren Einlegeböden, 3x offenen
Regalelementen, 4x
Offene Regale für Luftauslässe der LTA, 2x Schränke mit
Klappfront, 1x Waschbeckennische und 6x festen
Oberschrankblenden
- ges. b/h/t ca. 6250 x 3100 x 420 mm

1x Schrankwand, 6250 mm breit, bestehend aus

- 5x Schrank (b x h x t ca. 400 x 2260 x 420 mm) mit 5
x
Flügeltür (b x h ca. 400 x 1841 mm), alle Seiten mit
HPL,
Kanten wie Flächen. Je Flügeltür ist eine runde
Zylinderrosette
mit Drehknopf auf ca. 1050mm OKFF vorzusehen zur
Bedienung der Schranktüren.

- 2x Schrank (b x h x t ca. 480 x 2260 x 420 mm) mit 2
x
Flügeltür (b x h ca. 480 x 1841 mm) und 2x
Einlegeböden je Element, höhenverstellbar, alle Seiten
mit HPL,
Kanten wie Flächen. Je Flügeltür ist eine runde
Zylinderrosette
mit Drehknopf auf ca. 1050mm OKFF vorzusehen zur
Bedienung der Schranktüren.

- 1x offenes Regal (b x h x t ca. 480 x 1841 x 420 mm)
mit 4x
höhenverstellbaren Einlegeböden je Element, alle
Seiten mit
HPL, Kanten wie Flächen: 2x Seitenwände + 1x
Deckelplatte +
1x Bodenplatte + 1x Rückwand + 4x Einlegeböden

- 1x offenes Regal (b x h x t ca. 960 x 1841 x 420 mm)
mit 2x
höhenverstellbaren Einlegeböden je Element, alle
Seiten mit
HPL, Kanten wie Flächen: 2x Seitenwände + 1x
Deckelplatte +
1x Bodenplatte + 1x Rückwand + 2x Einlegeböden
Inkl. ggf. erforderlicher Verstärkung für Nutzung als
Sitznische.

- 1x offenes Regal (b x h x t ca. 700 x 1841 x 420 mm)
mit 2x
höhenverstellbaren Einlegeböden je Element, alle
Seiten mit
HPL, Kanten wie Flächen: 2x Seitenwände + 1x
Deckelplatte +
1x Bodenplatte + 1x Rückwand + 2x Einlegeböden
Inkl. ggf. erforderlicher Verstärkung für Nutzung als
Sitznische.

1x Offenes Regal für Luftauslässe der LTA (b x h x t
ca. 1760 x
420 x 420 mm) mit Zuschnitt im Bereich der LTA (d ca.
300mm), mit 1x im Gefälle eingebautem Einlegeboden je
Element, mit 1x äußerem Blendrahmen mit Öffnung (b x h
ca.
1760 x 420 mm), Blendrahmen (b seitlich und oben ca.
45mm,
b unten ca. 75mm), Öffnung (b x h ca. 1670 x 300mm),
alle
Seiten mit HPL, Kanten wie Flächen: 2x Seitenwände + 1x
Einlegeboden + 1x Blendrahmen

3x Offenes Regal für Luftauslässe der LTA (b x h x t
ca. 880 x
420 x 420 mm) mit Zuschnitt im Bereich der LTA (d ca.
300mm), mit 1x im Gefälle eingebautem Einlegeboden je
Element, mit 1x äußerem Blendrahmen mit Öffnung (b x h
ca.
880 x 420 mm), Blendrahmen (b seitlich und oben ca.
45mm, b
unten ca. 75mm), Öffnung (b x h ca. 790 x 300mm), alle
Seiten
mit HPL, Kanten wie Flächen: 2x Seitenwände + 1x
Einlegeboden + 1x Blendrahmen

- 1x Schrank (b x h x t ca. 720 x 420 x 420 mm) mit 1 x
Klappfront (b x h ca. 720 x 344 mm), alle Seiten mit
HPL,
Kanten wie Flächen. Je Klappfront ist mittig
"Push-to-open"
vorzusehen, zur Bedienung der Schrankklappe.Inkl. feste
Spockelblende b x h ca. 720mm x 75mm.

- 1x Schrank (b x h x t ca. 990 x 420 x 420 mm) mit 1 x
Klappfront (b x h ca. 990 x 344 mm), alle Seiten mit
HPL,
Kanten wie Flächen. Je Klappfront ist mittig
"Push-to-open"
vorzusehen, zur Bedienung der Schrankklappe. Inkl.
feste
Spockelblende b x h ca. 990mm x 75mm.

- 1x zurückspringende Waschbecken- Nische (b x h ca.
990 x
1841 mm, alle weiteren Maße siehe Zeichnung), Rückwand
in
HPL, feuchtraumgeeignet, restliche Seiten ebenfalls
mit HPL,
Kanten wie Flächen: 2x Seitenwände + 1x Deckelplatte +
1x
Bodenplatte, inkl. verdeckter Befestigung auf
bauseitiger
Trockenbau- UK, als Rückwand für bauseitig zu
montierendem
Waschbecken, inkl. zurückspringendem Ausschnitt ca.
500 x
600mm zur Montage des zu liefernden Spiegels ca. 500 x
600mm aus Spiegelglas, flächenbündig, inkl. umlaufender
Versiegelung gem. Planung.

Türbeschläge für aufschlagende Drehtüren, im
geschlossenen
Zustand sind die Türbeschläge verdeckt und von aussen
nicht
sichtbar, Türbeschläge als Topfschanier,
Öffnungswinkel bis
110° (z.B. von Hettich o. glw.). Ausführung der
Türbeschläge
mit integriertem Dämpfungssystem. Ausführung der
Klappfronten zusätzlich mit Push-Funktion.

1 x feste Oberblende inkl. UK
- b x h ca. 990 x 840 mm

1 x feste Oberblende inkl. UK
- b x h ca. 1760 x 840 mm

3 x feste Oberblende inkl. UK
- b x h ca. 880 x 840 mm

1 x feste Oberblende inkl. UK
- b x h ca. 720 x 840 mm

Oberflächen und Kanten des gesamten Möbels beidseitig
aus
HPL, Kanten wie Flächen. Dicke ca. 0,8mm
Standard Farbton nach Wahl des AG. Wird noch final
bemustert.

Auch Einlegeböden, die bei geschlossener Tür nicht
sichtbar
sind, mit HPL (Farbton nach Wahl des AG). Auch
Schrankkorpus innen, der bei geschlossener Tür nicht
sichtbar
ist, mit HPL (Farbton nach Wahl des AG).

Inkl. 4 Stk. Sockelverstellfuß pro Schrank-/
Regalelement, zum
Schrauben aus Kunststoff, Bauhöhe: ca. 55 mm.

Inkl. 2x seitlicher Blendwand mit UK zur Führung von
TGA
Leitungen (gemäß Zeichnung) über die Gesamttiefe der
Schrankwand, Wandstärke insgesamt ca. 70mm.

Inkl. 3 Stk. Aussparung an seitlichen Blenden für
Lichtschalter in
der türnahen Blendwand. Inkl. Führung der
ELT-Leitungen bis
zur Aussparung.

Inkl. Anpassung an Trockenbauwand im
Waschbeckennischenbereich.

Alle Türen abschließbar, inkl. Schließzylinder.
Die Klappen sind mit "Push-to-open" auszustatten.

Verdeckte Befestigung an Trockenbauwand/ Stahlbeton,
sowie
seitlicher und oberer dauerelastischer Versiegelung an
die
Anschlussbauteile als Acrylversiegelung.

Ausführung gemäß Zeichnung 06.06.2.4.2
Menge: 1,000 Stk

**03.2 Einbauschrank Quelluftwand AUR 1.32**
Schrankwand AUR 1.32 (OG 01) wie in Position zu AUR
1:31
beschrieben- nur mit anderen Abmessungen - gem. der
anliegender Planung 06.06.2.4.3 fertigen, liefern und
aufstellen,
inkl. aller nötigen Passblenden, Zuschnitte und
Befestigungsmaterial sowie Zulagen für Kleinteiligkeit
oder
Erschwernisse.

Schrankwand Quellluftschrank
Bestehend aus:
- 5x geschlossenen Schrankelementen für die LTA mit
Türen,
2x geschlossenen Schrankelementen mit Türen und
verstellebaren Einlegeböden, 3x offenen
Regalelementen, 4x
Offene Regale für Luftauslässe der LTA, 2x Schränke mit
Klappfront, 1x Waschbeckennische und 6x festen
Oberschrankblenden

Abmessungen wie in AUR 1.31, jedoch:

Gesamtgröße Schrankwand:
- ges. b/h/t ca. 6290 x 3100 x 420 mm
(anstatt ges. b/h/t ca. 6250 x 3100 x 420 mm)

- 1x offenes Regal mit 2 Einlegeböden
b x h x t ca. 740 x 1841 x 420 mm
(anstatt b x h x t ca. 700 x 1841 x 420 mm)

Ausführung gemäß Zeichnung 06.06.2.4.3
Menge: 1,000 Stk

**03.3 Einbauschrank Quelluftwand AUR 1.33**
Schrankwand AUR 1.33 (OG 01) wie in Position zu AUR
1:31
beschrieben- mit nachfolgenden Abweichungen - gem. der
anliegender Planung 06.06.2.4.4 fertigen, liefern und
aufstellen,
inkl. aller nötigen Passblenden, Zuschnitte und
Befestigungsmaterial sowie Zulagen für Kleinteiligkeit
oder
Erschwernisse.

Schrankwand Quellluftschrank
Bestehend aus:
- 5x geschlossenen Schrankelementen für die LTA mit
Türen,
1x geschlossenes Schrankelement mit Türen und
verstellebaren
Einlegeböden, 3x offenen Regalelementen, 4x Offene
Regale
für Luftauslässe der LTA, 3x Schränke mit Klappfront,
1x
Waschbeckennische, 6x festen Oberschrankblenden und
und 1x Sitznische am Innenfenster

Abmessungen wie in AUR 1.31, jedoch:

Gesamtgröße Schrankwand:
- ges. b/h/t ca. 6990 x 3100 x 420 mm
(anstatt ges. b/h/t ca. 6250 x 3100 x 420 mm)

-1x offenes Regal b x h x t ca. 480 x 1841 x 420 mm
mit 4x
Einlegeböden zusätzlich
(anstatt 1x geschlossenes Schrankelement b x h x t ca.
480 x
2260 x 420 mm)

- 1x offener Regalrahmen (b x h x t ca. 1460 x 1841 x
420 mm),
passend zur Sichtbetonlaibung des innenliegenden
Fensters,
alle Seiten mit HPL, Kanten wie Flächen: 2x
Seitenwände,
oberer Abschluss mit Deckelplatte hohl,
Blende b x h ca. 1460 x 100mm
unterer Abschluss mit Bodenplatte hohl,
Blende b x h ca. 1460 x 80mm
Inkl. ggf. erforderlicher Verstärkung für Nutzung als
Sitznische.
(anstatt 1x offenes Regal b x h x t ca. 700 x 1841 x
420 mm mit
2x Einlegeböden)

- 1 Schrank b x h x t ca. 1460 x 420 x 420 mm mit
mittlerer
Trennwand und 2 Klappfronten ca. 730 x 420 x 420 mm
(anstatt 1x Schrank b x h x t ca. 720 x 420 x 420 mm
mit
Klappfront)

- 1 x feste Oberblende inkl. UK b x h ca. 1460 x 840 mm
(anstatt 1 x feste Oberblende inkl. UK b x h ca. 720 x
840 mm)

Ausführung gemäß Zeichnung 06.06.2.4.4
Menge: 1,000 Stk

**03.4 Einbauschrank Quelluftwand AUR 1.34**
Schrankwand AUR 1.34 (OG 01) wie in Position zu AUR
1:31
beschrieben- mit nachfolgenden Abweichungen - gem. der
anliegender Planung 06.06.2.4.5 fertigen, liefern und
aufstellen,
inkl. aller nötigen Passblenden, Zuschnitte und
Befestigungsmaterial sowie Zulagen für Kleinteiligkeit
oder
Erschwernisse.

Schrankwand Quellluftschrank
Bestehend aus:
- 5x geschlossenen Schrankelementen für die LTA mit
Türen,
3x geschlossenen Schrankelementen mit Türen und
verstellebaren Einlegeböden, 3x offenen
Regalelementen, 5x
Offene Regale für Luftauslässe der LTA, 2x Schränke mit
Klappfront, 1x Waschbeckennische und 7x festen
Oberschrankblenden

Abmessungen wie in AUR 1.31, jedoch:

Gesamtgröße Schrankwand:
- ges. b/h/t ca. 6320 x 3100 x 420 mm
(anstatt ges. b/h/t ca. 6250 x 3100 x 420 mm)

- 1x geschlossenes Schrankelement b x h x t ca. 480 x
2260 x
420 mm zusätzlich
& 1x offenes Regal mit 4 Einlegeböden b x h x t ca.
480 x 1841
x 420 mm zusätzlich
(anstatt 1x offenes Regal mit 2 Einlegeböden b x h x t
ca. 960 x
1841 x 420 mm)

- 1x offenes Regal mit 2 Einlegeböden
b x h x t ca. 770 x 1841 x 420 mm
(anstatt b x h x t ca. 700 x 1841 x 420 mm)

- 2x Offenes Regal für Luftauslässe der LTA b x h x t
ca. 880 x
420 x 420 mm
(anstatt 1x Off. Regal f. L.: b x h x t ca. 1760 x 420
x 420 mm)

- 2 x feste Oberblende inkl. UK b x h ca. 880 x 840 mm
(anstatt 1 x feste Oberblende inkl. UK b x h ca. 1760
x 840 mm)

Ausführung gemäß Zeichnung 06.06.2.4.5
Menge: 1,000 Stk

### Titel 04 Einbau Teeküche

**04.1 Einbau Teeküche 1.41**
Einbauküche gem. Vorbemerkung und anliegender
Grundriss-/Ansichtszeichnung des Architekten komplett
liefern
und funktionsfertig einbauen.
Alle Oberflächen sind den Vorbemerkungen zu entnehmen.

Bestehend aus:

Ausstattung

1x Geschirrspülmaschine, vollintegriert

1x Kühlschrank, vollintegriert

1x Induktionsfeld

1x Dunstabzugshaube über Umluft

1x Einbauspüle
Abmessungen: Durchmesser ca.40 cm
inkl. Geschirrablage

1x Mülleimer unter Einbauspüle mit Mülltrennsystem

1x Arbeitsplatte

Einbauschränke

3x Obeschrank mit Drehtür, 2 Regalböden
B/H/T 60/140/30 cm
davon 1x mit Einbau Dunstabzugshaube

1x Schrank mit 2 Drehtüren, 2 Regalböden
B/H/T 60/ 2,90/ 60cm mit Kühlschrank Einbau
Obere Drehtür B/H 60/90cm
Untere Drehtür B/H 60/57cm
inkl. Verkleidung für Kühlschranktür B/H 60/134cm
zusätzlich ca. 8,5 cm seitliche Passleiste
anschließend an
Schrank.

1x Schrank mit 2 Drehtüren, 5 Regalböden
B/H/T 60/ 2,90/ 60
Obere Drehtür B/H 60/140cm
Untere Drehtür B/H 60/90cm
zusätzlich ca. 8,5 cm seitliche Passleiste
anschließend an
Schrank.

1x Unterschrank für Spülmaschinen-Einbau inkl.
Verkleidung
B/H/T 60/ ca. 75/ 60cm

1x Unterschrank mit Drehtür für Einbau des Spülbeckens
und
Abfall Auszug und Ablage
B/H/T 60/ ca.75/ 60cm

1x Unterschrank mit 3 Schubladen,
B/H/T 60/ ca.75/ 60cm

3x Einbau Spotlight-LED Leuchten zentral unter
Oberschränken
Verkabelung der Leuchten nicht sichtbar bis
Installationshohlraum AHD zur Übergabe an Gerwerk ELT

1x Obere Verkleidung/Abschluss horizontal
B/T 184/32cm, mit oberer Blende verbunden, auf Gehrung

Durchlaufende Blende oben H/L 73/ca. 320cm
(Blende bis UK Rohdecke führen)
Durchlaufende Blende unten H/L 9/ca. 320cm

Ausführungsort: OG1, 1.41 Teeküche

siehe anliegende Zeichnung 06.06.2.4.6

Angebotenes Fabrikat/Typ/Art/Gruppe der Küchenzeile
falls kein
Eigenbau:

'......................................................
....'

vom Bieter einzutragen
Menge: 1,000 St

### Titel 05 Sitzbank Bühne

**05.1 Sitzbank Bühne 0.01**
Herstellung, Lieferung und Montage eines Sitzpodestes
am
Höhenversprung zur Bühne gemäß anliegendem Detail zur
mobilen Trennwand 06.06.2.6.5.1
Das Sitzpodest soll nicht sichtbar auf der
Stahlbetonbrüstung
bzw. am schwimmenden Estrich montiert werden.
Im Fußbodenbereich soll die Sitzbank eben zu OKFF Bühne
hergestellt werden.
Robuste, trittfeste Ausführung.
Sitzbank bestehend aus:

3 Sitzflächen, b jeweils ca. 233cm, t = 94cm mit
Blende zum
Speisesaal, h = 10cm
Gesamtlänge Sitzpodest ca. 700cm

Materialstärke: 3cm
Material: Trägerplatte mit HPL-Beschichtung 0,8mm,
HPL Beschichtung und Umleimer in Standard Farbton nach
Wahl des AG.
Kanten abgerundet r > 2mm
Keine sichtbaren Stöße, nur Gehrungen. Ecken auf
Gehrung.
Inkl. Unterkonstruktion zum Ausgleich von
Unebenheiten/Toleranzen.

Rohbauöffnungen sind vor Fertigung aufzumessen und die
Planung ist anzupassen.

Inkl. transaprente dauerelastische Versiegelung an den
Rückseiten und den kurzen Seiten der Sitzbank
(89,5cm + 700cm + 89,5cm)
Inkl. aller Befestigungsmittel

Gemäß Zeichnung 06.06.2.6.5.1
Menge: 7,000 m

### Titel 06 Innere Fensterbänke

**06.4 Innenfensterbank B 38cm**
Innenfensterbank aus beschichteter Sperrholzplatte,
als L-Profil,
Oberfläche aus HPL 0,8 mm, Ähnlich RAL 7022 bzw.
Standard Farbton nach Wahl des AG, der final in einer
Bemusterung festgelegt wird.
Ecken abgerundete Kante r > 2mm, seitlicher Anschluss
stumpf
mit Steckverbindung, Abschlusskanten wie Flächen, auf
UK aus
zwei Profilhölzern zum Erreichen der richtigen
Konstruktionshöhe montieren, Höhe der Profilhölzer ca.
4 cm,
Befestigung der Profilhölzer an Beton, inkl. der
transparenten
dauerelastischen Anschlussversiegelung an angrenzende
Bauteile, Fensterbankbreite ca. 38 cm, Ansichtshöhe
ca. 10 cm,
Dicke der Fensterbank ca. 30 mm.

HPL-Beschichtung pflegeleicht, hohe Kratzfestigkeit,
für stark
beanspruchte Flächen geeignet.
Hohe Anforderung an die Maßhaltigkeit im Hinblick auf
die
Schnittstelle mit der Winkelkonstruktion der
Heizleitungen.

Trittfeste Ausführung bis 120kg. Ausführung gemäß
Zeichnung
06.06.2.4.7

Ort: 1. Obergeschoss,
SW-FA 1.13- 1.15
SW-FA 1.16
NW-FA 1.17 - 1.19
NW-FA 1.21 - 1.23
NW-FA 1.25 - 1.27
SO-FA 1.02 - 1.04
SO-FA 1.06 - 1.09
SO-FA 1.11
Menge: 51,750 m

**06.5 Innenfensterbank B 29cm A1**
Innenfensterbank aus beschichteter Sperrholzplatte, in
A1-Qualität (nicht brennbar), Oberfläche aus HPL 0,8
mm,
Ähnlich RAL 7022 bzw. Standard Farbton nach Wahl des
AG,
der final in einer Bemusterung festgelegt wird.
Ecken abgerundete Kante r > 2mm, seitlicher Anschluss
stumpf
mit Steckverbindung, Abschlusskanten wie Flächen, auf
UK aus
zwei Profilhölzern zum Erreichen der richtigen
Konstruktionshöhe montieren, Höhe der Profilhölzer ca.
4 cm,
Befestigung der Profilhölzer an Beton, inkl. der
transparenten
dauerelastischen Anschlussversiegelung an angrenzende
Bauteile, Fensterbankbreite ca. 29 cm, Dicke der
Fensterbank
ca. 30 mm.

HPL-Beschichtung pflegeleicht, hohe Kratzfestigkeit,
für stark
beanspruchte Flächen geeignet.

Trittfeste Ausführung bis 120kg. Ausführung gemäß
Zeichnung
06.06.2.4.7

Ort: 1. Obergeschoss, SW-FA 1.12
Menge: 2,760 m

**06.6 Innenfensterbank B 29cm**
Innenfensterbank aus beschichteter Sperrholzplatte,
als L-Profil,
Oberfläche aus HPL 0,8 mm, Ähnlich RAL 7022 bzw.
Standard Farbton nach Wahl des AG, der final in einer
Bemusterung festgelegt wird.
Ecken abgerundete Kante r > 2mm, seitlicher Anschluss
stumpf
mit Steckverbindung, Abschlusskanten wie Flächen, auf
UK aus
zwei Profilhölzern zum Erreichen der richtigen
Konstruktionshöhe montieren, Höhe der Profilhölzer ca.
4 cm,
Befestigung der Profilhölzer an Beton,  inkl. der
transparenten
dauerelastischen Anschlussversiegelung an angrenzende
Bauteile, Fensterbankbreite ca. 29 cm, Ansichtshöhe
ca. 10 cm,
Dicke der Fensterbank ca. 30 mm.

HPL-Beschichtung pflegeleicht, hohe Kratzfestigkeit,
für stark
beanspruchte Flächen geeignet.

Trittfeste Ausführung bis 120kg. Ausführung gemäß
Zeichnung
06.06.2.4.7

Ort: 1. Obergeschoss, SO-FA 1.01
Menge: 2,330 m

**06.7 Innenfensterbank Erweiterung B 14cm**
Innenfensterbank aus beschichteter Sperrholzplatte,
als L-Profil,
Oberfläche aus HPL 0,8 mm, Ähnlich RAL 7022 bzw.
Standard Farbton nach Wahl des AG, der final in einer
Bemusterung festgelegt wird.
Ecken abgerundete Kante r > 2mm, seitlicher Anschluss
stumpf
mit Steckverbindung, Abschlusskanten wie Flächen,
auf UK aus Winkelkonstruktion der TGA montieren,
unsichtbare, freischwebene Befestigung der Fensterbank
an
Betonwand, inkl. der transparenten dauerelastischen
Anschlussversiegelung an angrenzende Bauteile,
Fensterbankbreite ca. 14 cm, Ansichtsbreite ca. 10 cm,
Dicke
der Fensterbank ca. 30 mm,
Als Erweiterung der Fensterbänke bis zum Wandende.

HPL-Beschichtung pflegeleicht, hohe Kratzfestigkeit,
für stark
beanspruchte Flächen geeignet.
Hohe Anforderung an die Maßhaltigkeit im Hinblick auf
die
Schnittstelle mit der Winkelkonstruktion der
Heizleitungen.

Trittfeste Ausführung bis 120kg. Ausführung gemäß
Zeichnung
06.06.2.4.7

Ort: 1. Obergeschoss,
Menge: 7,410 m

**06.8 Schutzvlies Fensterbankabdeckung**
Schutzvlies zur Fensterbankabdeckung
Inkl. Zuschneiden, Auflegen, Befestigen (rückstandsfrei
entfernbar), Abnehmen und Entsorgen nach Ende der
Baumaßnahme

Abrechnung je Meter Fensterbank
Menge: 64,250 m

### Titel 07 Handläufe Edelstahl

**07.1 Handlauf Edelstahl D 40mm TRH 1**
Handlauf, für Treppe, im Innenbereich, gerader Lauf,
gegenläufig (U-Treppe), 2-läufig, mit einem Podest,
Handlauf aus nichtrostendem Stahl, gebürstet, rund,
Handlaufdurchmesser 40 mm, mit Konsolen befestigen,
seitlich
an der Wand, Befestigungsuntergrund Beton, Ausführung
gemäß Zeichnung.

Ort: TRH 1
Menge: 22,770 m

**07.2 Handlauf Edelstahl D 40mm TRH 2**
Handlauf, für Treppe, im Innenbereich, gerader Lauf,
gegenläufig (U-Treppe), 3-läufig, mit 2 Podesten,
Handlauf aus nichtrostendem Stahl, gebürstet, rund,
Handlaufdurchmesser 40 mm, mit Konsolen befestigen,
seitlich
an der Wand, Befestigungsuntergrund Beton, Ausführung
gemäß Zeichnung.

Ort: TRH 2
Menge: 45,480 m

**07.3 Handlauf Edelstahl D 40mm Rampe**
Handlauf, für Rampe, im Innenbereich, gerade,
Handlauf aus nichtrostendem Stahl, gebürstet, rund,
Handlaufdurchmesser 40 mm, mit Konsolen befestigen,
seitlich
an der Wand, Befestigungsuntergrund Beton, Ausführung
gemäß Zeichnung.

Ort: Rampe 0.27
Menge: 4,650 m

### Titel 08 Beschilderung

**08.1 Raumkennzeichnungsschilder**
Türschilder aus ca. 0,5mm gebürstete V2A Edelstahl
C-Profil
Grundplatte mit austauschbarer Abdeckscheibe aus 4mm
entspiegelten Acrylglas, Vandalismus und
Diebstahlgeschützt.
Oberflächen resistent gegen Desinfektionsmittel.
Grundplatte mit Lochstanzungen für nicht sichtbare
Befestigung
auf Schtbetonoberflächen mit Hinterlegscheiben zur
Ausbildung
einer Fuge zwischen Wand und Beschilderung
Beschriftung des Schrifträgers aus Papier nach Angabe
des
Bauherrn, Licht-und UV beständig
Schriftfarbe: schwarz
Symbole: schwarz

Abmessung 150/150/5mm

Vor Ausführung ist ein Muster vorzulegen.
In den Kosten ist die Erstmontage und Erstbeschriftung
einzurechnen.
Es ist derselbe Hersteller für die Raumschilder wie
für die
Fluchtwegschilder anzubieten.

Angebotenes Fabrikat:
'...............................................'
  (vom Bieter einzutragen)

Angebotener Typ:
'...............................................'
  (vom Bieter einzutragen)
Menge: 60,000 St

**08.2 Raumschilder für Fluchtwegpläne**
Raumschilder aus ca. 0,8mm gebürstete V2A Edelstahl
C-Profil
Grundplatte mit austauschbarer Abdeckscheibe aus 4mm
entspiegelten Acrylglas, Vandalismus und
Diebstahlgeschützt.
Oberflächen resistent gegen Desinfektionsmittel.
Grundplatte mit Lochstanzungen für nicht sichtbare
Befestigung
auf Schtbetonoberflächen
mit Hinterlegscheiben zur Ausbildung einer Fuge
zwischen
Wand und Beschilderung
Fluchtwegpläne werden für Erstmontag zur Verfügung
gestellt.
Abmessung 420x297x5,6mm DIN A3 Querformat

Vor Ausführung ist ein Muster vorzulegen.
In den Kosten ist die Erstmontage einzurechnen.
Es ist derselbe Hersteller für die Raumschilder wie
für die
Fluchtwegschilder anzubieten.

Angebotenes Fabrikat:
'...............................................'
  (vom Bieter einzutragen)

Angebotener Typ:
'...............................................'
  (vom Bieter einzutragen)
Menge: 10,000 St

**08.3 Hebesauger**
Hebesauger zum Austausch der Einleger
Menge: 6,000 St

### Titel 09 Stundenlohnarbeiten

*Hinweis*
Vorbemerkungen Stundenlohnarbeiten

Zusätzlich anfallende Arbeiten werden direkt nach
Aufwand
vergütet.

Der AN muss auf den Stundenzetteln neben den üblichen
Daten
und Personenangaben - folgendes deutlich lesbar
aufführen:

Veranlassung für die betreffende Arbeit (ggf.
Auftragsdaten)
Genaue Ortsbeschreibung der Arbeit (z. B. Geschoss,
Raum-Nr., Achsen etc.)
Beschreibung der ausgeführten Arbeit
genaue Bezeichnung des (dabei)
verarbeiteten/verbrauchten Materials.

Soweit nicht im Einzelfall der Einsatz einer bestimmten
Mitarbeiterqualifikation vereinbart ist, wird im
Anerkennungsfall
nur die Tarifgruppe vergütet, die den Anforderungen
der Arbeit
entspricht;
unabhängig davon, ob die Arbeit tatsächlich von einer
höheren
Tarifgruppe ausgeführt wurde.

Der Einsatz von Werkzeugen und Montagehilfen wird nicht
gesondert vergütet. Für bauaufsichtliches Personal
(Bauführer,
Polier usw.) erfolgt, wenn nicht besonders angeordnet,
keine
Vergütung.

Die Stundenverrechnungssätze enthalten:

die Lohn- u. Gehaltskosten einschl.
vermögenswirksamer Leistungen;
die tariflichen und übertariflichen Zuschläge;
die Lohn- und Gehaltsnebenkosten;
Gemeinkosten, Wagnis und Gewinn;
Wegezeitvergütung und Fahrgelderstattung.

Tagelohnstunden und Leistungen nach VOB/B § 2 (8) 2
sind vor
der Ausführung anzumelden und dürfen nur auf Anweisung
der
Bauleitung ausgeführt werden. Über die
Stundenlohnarbeiten
hat der AN arbeitstäglich geführte Stundenzettel in
regelmäßigen kurzen Abständen, spätestens innerhalb
von drei
Tagen, mit Materialnachweis 2-fach bei der
Objektüberwachung zur Unterschrift und Anerkennung
sowie durchschriftlich bei der Projektleitung (nach
Absprache
mit dem Auftraggeber) per Fax/Mail einzureichen.
Die anerkannten Stundenzettel sind der Abrechnung
beizufügen, nicht unterschriebene und nicht innerhalb
von drei
Tagen eingereichte Stundenzettel werden später nicht
anerkannt.

**09.1 Stunden eines Facharbeiters**
Stunden eines Facharbeiters zum Nachweis.
Menge: 5,000 h

**09.2 Stunden einer Hilfskraft**
Stunden einer Hilfskraft zum Nachweis. Werden keine
Hilfskräfte beschäftigt, ist hier der Facharbeiterlohn
anzubieten.
Menge: 5,000 h

USt %: 19,00
